# Lieferung von Tausalz - NaCl im Sommerbezug
Angebotsaufforderung (GAEB 90, DA83)
Währung: EUR
Auftraggeber: Bundesrepublik Deutschland vertreten durch

## Zusätzlicher Text
1. Anforderungen an das Tausalz Natriumchlorid (NaCl)

Allgemein:
Das Tausalz Natriumchlorid muss den Anforderungen der Norm DIN EN
16811-1 mit Nationalem Anhang NA entsprechen. Darüber hinaus sind die
Sollwerte der Anlage Produktbeschreibung sowie die nachfolgenden
zusätzlichen Anforderungen einzuhalten.

Die Lieferung des Tausalzes hat immer aus der gleichen, dem Auftraggeber

bekanntzugebenden Lieferstätte zu erfolgen. Ein Wechsel der Lieferstätte
durch den
Auftragnehmer bedarf der Zustimmung des Auftraggebers.

## Zusätzlicher Text
2. Zusätzliche und von der DIN EN 16811-1 mit Nationalem Anhang NA
hinausgehende Anforderungen an das Tausalz

NaCl-Gehalt:
Der NaCl-Gehalt muss den Anforderungen des nationalen Anhangs NA zur DIN
EN 16811-1 entsprechen. In der DIN EN 16811-1 sind für die Ermittlung
des NaCl-Gehaltes zwei unterschiedliche Prüfverfahren enthalten. Im
Streitfall wird für die Bestimmung des NaCl-Gehaltes in der gelieferten
Ware die direkte Methode (potentiometrische Titration gemäß Anhang C.1
der DIN EN 16811-1) angewendet.

Gehalt an wasserlöslichen Bestandteilen:
Das Tausalz wird an vielen Standorten des AG auch zur Herstellung von
Natriumchlorid-Lösungen verwendet. Die im Tausalz enthaltenden
unlöslichen Bestandteile müssen aus technischen (Funktion der
Löseanlage) und wirtschaftlichen Gründen (Reinigungsaufwand) gering
gehalten werden.

Es wird deshalb ein Maximalgehalt von 1,5 % Massenanteil
wasserunlöslicher Bestandteile gefordert.

Korngrößenverteilung:
Das Tausalz ist trocken und mit der Körnung  M (mittelgrobes Salz) zu
liefern.
Die Körnung muss den Anforderungen der DIN EN 16811-1 entsprechen.

Im Rahmen der Qualitätssicherung des Straßenwinterdienstes ist
sicherzustellen, dass über den gesamten Einsatzzeitraum des Winters die
Qualität des Auftausalzes nur geringe Toleranzen aufweist. Die
Streugeräte werden auf das zur Verfügung stehende Produkt eingestellt.
Um eine aufwendige, wirtschaftlich nicht zu vertretende Nachjustierung
der Streugeräte während der laufenden Winterdienstperiode zu vermeiden,
muss die Korngrößenverteilung während des gesamten Lieferzeitraumes
annähernd gleich bleiben. Das bedeutet, die in der Anlage
Produktbeschreibung vom Auftragnehmer angegebenen Massenanteile für die
Korngrößenverteilung innerhalb der Sieblinie müssen mit geringen
Schwankungen eingehalten werden.
Die produktionsbedingten Toleranzen (2 % Massenanteil für Überkorn bei
der Kornklasse M) dürfen nicht überschritten und auch nicht "häufig" in
der gesamten Bandbreite ausgenutzt werden. Mit den Toleranzen werden
lediglich gegebenenfalls auftretende und nicht vermeidbare
produktionstechnische Ausreißer berücksichtigt. Bei einer "häufigen"
Überschreitung der geforderten Mindestanforderungen bis zu den
Toleranzgrenzen behält sich der AG vor, die Lieferungen nicht anzunehmen
bzw. einen Preisabzug nach Maßgabe der Preisabzugsregel A vorzunehmen.
Eine"häufige" Überschreitung liegt vor, wenn bei 5 durchgeführten
Kontrollprüfungen bei mehr als einer Kontrollprüfung die Sollwerte nur
unter Einbezug der zulässigen Toleranzen eingehalten werden.

Anhaftende Feuchte:
Zur Vermeidung / Reduzierung der Staubbildung bei der Einlagerung und
Verladung ist das Tausalz mit einer Feuchte von min. 0,2 % Massenanteil
anzuliefern. Zu beachten sind hierbei die Sollwertevorgabe für
"trockenes " Salz (Max. 0,6 % Massenanteil) und bei der
Preisvergleichsrechnung (Anlage Wertungskriterien) vorgegebenen Kennwert
von 0,3 % Massenateil.

Rieselfähigkeit:
Das Natriumchlorid muss über einem Zeitraum von 3 Jahren bei trockener
Lagerung (Schutz vor Niederschlagswasser) in einem rieselfähigen und in
Streumaschinen gemäß DIN EN 15597-1 brauchbaren Zustand bleiben.
Bei der Anlieferung ist daher eine Auslaufrate von >= 45 %, gemessen mit
der Auslaufbox nach "Sonntag", sicherzustellen.
Im Verlauf der Lagerung (bis zu 3 Jahren nach Anlieferung) darf unter
den natürlichen Umfeldbedingungen der Lagerung (Eintrag von Luftfeuchte
aus der umfließenden Luftschicht, Luftfeuchte- und
Temperaturschwankungen, Temperaturen unter 0 °C) das Natriumchlorid
innerhalb des Lagerhaufwerks eine Auslaufrate von 30 % als Grenzwert,
gemessen mit der Auslaufbox nach "Sonntag", nicht überschritten werden.
Der Grenzwert wird zur Bewertung herangezogen, wenn es zu Verfestigungen
im Lager bzw. Brückenbildungen im Lagersilo bzw. Im
Streumaschinenbehälter bei der Ausbringung kommt.
Bei Feststellung einer eingeschränkten Rieselfähigkeit, ist die
Rieselfähigkeit wieder herzustellen bzw. das vorhandene Material
auszutauschen oder die Preisabzugsregel A kommt zur Anwendung.

Mit der Produktbeschreibung sind für das angebotene Tausalz Ergebnisse
zur Bestimmung der Rieselfähigkeit vorzulegen.

Hydrophobe Bestandteile:
In Tausalzen dürfen keine wasserabweisenden (hydrophobierenden) oder
sonstigen Bestandteile, die den Tauvorgang verzögern, vorhanden sein.

## Zusätzlicher Text
3. Vereinbarung der Preisabzugsregel A

Der AG behält sich vor, zur Qualitätsüberwachung weitere Beprobungen in
den Salzlagerstätten des AG (Meistereilager / Zentrallager) vorzunehmen.
Diese Probenahmen werden durch ein vom AG beauftragtes unabhängiges
Institut durchgeführt.

Bei Nichteinhaltung der in der Produktbeschreibung angegebenen Istwerte
unter Berücksichtigung der Toleranzen zum Nachteil des AG - auch bei
Einhaltung der Anforderungen gemäß Leistungsbeschreibung (DIN EN 16811-1
der erhöhten und Zusatz- Anforderungen) - wird in Abhängigkeit der
Abweichungen und sonstigen Mangelfeststellungen ein Preisabzug
vorgenommen.

Der Preisabzug entspricht der Preisabzugsregel A: Abweichung von der
Produktbeschreibung

entsprechend der H BE Streu 2017 (Anhang 15) und wird wie folgt
angewandt:

Bei der Abweichung (auch Einzelwerte) von den Werten der
Produktbeschreibung ab den folgenden festgelegten Größen wird die
Preisabzugsregel A wirksam:

_______ der NaCl-Gehalt ist > 1,0 M.-% unter dem Wert der
Produktbeschreibung,

_______ die anhaftende Feuchtigkeit ist > 0,2 M.-% über dem Wert der
Produktbeschreibung,

_______der Grobkornanteil zwischen 6,3 mm und 8 mm ist > 1 M.-% über dem
Wert des Sollwertes = 0 M.-%,

_______der Feinkornanteil < 0,125 mm ist > 2 M.-% über dem Wert der
Produktbeschreibung.

Unterhalb der angegebenen Abweichungen werden diese als Liefertoleranz
akzeptiert und nicht bewertet.

Nachfolgend wird die Berechnung nach der Abzugsregel A dargestellt und
folgende Abkürzungen in der Formel benutzt:

A  = der vom vereinbarten Einheitspreis in Abzug zu bringende
Betrag pro Tonne angeliefertes Tausalz in Euro/t

Ep  = der zu zahlende Betrag (Einheitspreis) pro Tonne Tausalz gemäß
der Position des Angebotes in Euro/t  (ohne Einlagerungszuschlag
und ohne MwSt)

Delta D  =Differenzgehalt an tauwirksamer Substanz des Salzes zwischen
dem ermittelten Kontrollwert aus der Probe und dem angegebenen Wert in
der Produktbeschreibung in M.-%

Delta W  =Differenzgehalt an anhaftender Feuchtigkeit des Salzes
zwischen dem ermittelten Kontrollwert aus der Probe und dem angegebenen
Wert in der Produktbeschreibung in M.-%

Delta G  =Differenzgehalt an Grobkorn des Salzes (zwischen 5 mm und
maximal 8 mm Korngröße) zwischen  dem ermittelten Kontrollwert aus
der Probe und dem Sollwert in M.-%

Delta F  =Differenzgehalt an Feinkorn des Salzes zwischen dem
ermittelten Kontrollwert aus der Probe und dem angegebenen Wert in der
Produktbeschreibung in M.-%

Die Berechnung des Abzugsbetrages erfolgt nach folgender Formel:

  A = Ep * (Delta D + Delta W + Delta G + Delta F) / 100

Die Abzugsberechnung erfolgt bei Überschreitung der oben angeführten
akzeptierten Toleranzen. Die Differenzen werden dann allerdings in ihren
Gesamtbeträgen zwischen angegebenen Werten in der Produktbeschreibung
und den Ergebnissen der Kontrollprüfungen zur Berechnung herangezogen.

Zusatzaufwendungen
Die nachweislich durch mangelbehaftete Tausalzlieferung entstandenen
Schäden (z.B. an den Geräten) werden zusätzlich in Rechnung gestellt
bzw. bei der Lieferabrechnung in Abzug gebracht. Die Beweisführung
erfolgt durch den AG.

## Zusätzlicher Text
4. Bestellungen

Die Bestellung erfolgt online mit einem webfähigen
Salzmanagement-Programm. Das Programm wird vom AG bereitgestellt und
muss seitens des AN verwendet werden.
Die Bestellungen müssen einzeln vom AN im System bestätigt werden. Die
Bestellung erfolgt je Lager in Tonnen. Der AN sieht nur offene
Bestellungen, bereits gelieferte sind im Archiv abgelegt und nur für den
AG sichtbar.
Der AG allein ist für die Administration des Salzmanagement- Programms
verantwortlich.

Alle Bestellungen erfolgen durch den AG oder einer zur Bestellung
berechtigten Person. Diese teilt der Auftraggeber dem Auftragnehmer mit.

Der AN erhält eine kostenfreie Unterweisung für das
Salzmanagement-Programm durch den AG. Die dem AN entstehenden
Aufwendungen (Fahrtkosten etc.) für die Unterweisung trägt der AN.

## Zusätzlicher Text
5. Lieferzeitraum (NaCl)

Den Zeitpunkt der Lieferung hat der AN mindestens eine Woche vor der
geplanten Lieferung mit dem Zentrallagerverwalter abzustimmen.

Alle Fahrzeuge für die Einlagerung sind durch den AN mindestens einen
Arbeitstag vorher stundengenau unter Angabe des Fahrzeugkennzeichens zu
avisieren. Der Zentrallagerverwalter hat das Recht, Fahrzeuge bei
Nichteinhaltung zurückzuweisen bzw. entsprechende Einteilungen
vorzunehmen.

Lieferzeitraum (NaCl):
7:30 Uhr 16:00 Uhr  Montag bis Donnerstag
7:30 Uhr 13:00 Uhr  Freitag

Die örtlichen Pausenzeiten sind zu erfragen und zu berücksichtigen.

## Zusätzlicher Text
6. Nachweise von LKW, Bahn, Schiff

Die Wiegescheine sind mit allen Angaben, die in den Zusätzlichen
Vertragsbedingungen der VOL (Formblatt ZVB(VOL)-StB) unter 8 Nachweis
der Massen aufgelistet sind, zu versehen.

Insbesondere sind dies Angaben zu:
- Verladeort mit genauer Anschrift
- Gewicht der Salzladung

Die Lieferscheine der einzelnen Salzlieferungen sind vom AG  bzw. vom
Zentrallagerverwalter als Vertreter des AG zu bestätigen. Die
Lieferscheine verbleiben an der jeweiligen Salzlagerstätte.

Um Verzögerungen während der Entladung und Verunreinigungen des Salzes
zu vermeiden, müssen alle Fahrzeuge (LKW) in technisch einwandfreiem
Zustand und sauber sein. Der Laderaum (inkl. der Bordwandspalten, etc)
muss reststofffrei und besenrein sein. Die Zentrallagerverwalter sind
dazu angehalten
stichprobenartig die Sauberkeit der Lieferfahrzeuge zu überprüfen,
Verzögerungen und / oder Nichteinhaltung werden an den AG gemeldet.
Entsprechende Nachweise, auch über die Reinigung, können vom AG
angefordert
werden.

## Zusätzlicher Text
7. Anlieferung per LKW

Wir weisen daraufhin, dass die Anforderungen gemäß §34 StVZO
hinsichtlich der zulässigen Achslasten und Gesamtgewichte der LKW
zwingend einzuhalten sind.
Der AG behält sich vor, überladene Fahrzeuge abzuweisen und Fahrer /
Fahrzeug für kommende Anlieferungen zu sperren.

Der AN hält für die Summe der werktäglichen Liefermengen einen
entsprechenden Fuhrpark vor. Die Vorhaltung bezieht sich auf die
Fahrzeuge, die der AN für den Transport zu dem Zentrallager benötigt.

Für den Transport des Steinsalzes muss der AN Fahrzeuge einsetzen (LKW),
die über eine Transportkapazität von 25 Tonnen pro Fahrzeug verfügen.
Die LKW müssen über eine Kippeinrichtung verfügen, die das Entladen der
Fahrzeuge, unter Beachtung der Hallenabmessungen, in der Halle
ermöglicht.

Aus versicherungstechnischen Gründen dürfen die anliefernden Fahrzeuge
nicht vor 07:30 Uhr auf das Betriebsgelände des Zentrallagerverwalters
einfahren und müssen es unmittelbar nach dem Abschluss der Anlieferung
verlassen. Pausen der Fahrer bzw. Übernachtungen auf dem Betriebsgelände
sind ebensowenig gestattet, wie das Reinigen der Ladeflächen und der
Fahrzeuge oder das Ausführen von Wartungsarbeiten, usw.

Aus verkehrstechnischen Gründen und zur Sicherstellung der
ordnungsgemäßen innerbetrieblichen Ablauforganisation, können sich max.
2 Anlieferungsfahrzeuge / Stunde gleichzeitig auf dem Betriebsgelände
aufhalten.

Die Anlieferung erfolgt frei Empfangsstelle DDP (INCOTERMS).

Die Vorhalte- und Transportkosten sind in die Einheitspreise
einzurechnen.

## Zusätzlicher Text
8. kurzfristiger Lieferstopp

Um auf kurzfristige interne Störungen in den Zentrallagern reagieren zu
können (z.B. Ausfall des Radladers oder des Förderbandes), wird dem
Zentrallagerverwalter innerhalb des Einlagerungszeitraumes die Option
eingeräumt, die Anlieferung kurzfristig auszusetzen. Über die
Lieferunterbrechung wird der AN durch den AG am Vortag bis 10:00 h
schriftlich, per Email informiert.

## Zentrallager_Kulmbach_Auftausalz
Datum: 08.05.26

*Hinweis*
9. Sonstiges

Aus Sicherheitsgründen ist auf dem gesamten
Betriebsgelände das Tragen von Sicherheitsschuhen und
Warnweste erforderlich.

Um den Weisungen Folge leisten zu können, ist es
erforderlich, dass die Fahrer hinsichtlich des
Betriebsablaufes über ausreichend gute
Deutschkenntnisse Stufe A2 des Gemeinsamen Europäischen
Referenzrahmens für Sprachen (GER) verfügen.

### Bereich 01 Sommerbezug Autobahn GmbH des Bundes

**Ausführungsbeschreibung 0001 Ausführungsbeschreibung 1 und Vorbemerkung**
*Lieferadresse*
Lieferadresse:

Zentrallager Kulmbach
Schott Spedition, Hofer Str. 24, 95326 Kulmbach

Hallenabmessungen:
Schütthöhe: 6,00 m
Kipphöhe: 10,00 m
Torhöhe: 10,00 m
*Liefermengen und Lieferfahrzeuge*
Liefermengen
Der Auftragnehmer sichert innerhalb des Lieferzeitraums
dem Auftraggeber eine maximale tägliche
Liefermenge NaCl zu.

Liefermengen:
Maximale Liefermenge von  50 t/Stunde NaCl
Maximale Liefermenge von 300 t/Tag NaCl

Lieferfahrzeuge
Die Lieferungen erfolgen ausschließlich mit
LKW-Muldenkippern.
Ausgeschlossen werden Schubboden-/ und Silofahrzeuge in
der Anlieferung.

Die Lieferungen erfolgen vom 13.07.2026 bis 30.11.2026.

#### Abschnitt 01.01 Zentrallager Kulmbach

**01.01.0001 Menge**
Lieferung von Tausalz (NaCl) gemäß DIN EN 16811-1 und
Nr. 1. - 3. des LVs in die Zentrallagerhalle in
Kulmbach für die Autobahn GmbH des Bundes -
Niederlassung Nordbayern.
Menge: 6000,000 t

USt %: 19,00
